# Alt Schadow - Los 2
Angebotsaufforderung (GAEB 90, DA83)
Währung: EUR
Auftraggeber: Wasser- und Bodenverband "Nördlicher Spreewald" Am Stieg 15

## Alt Schadow - Los 2

*Hinweis*
1.  Vor Abgabe des Angebotes sollte sich der Bieter mit
den Besonderheiten der Baustelle, insbesondere über die
Anfahrmöglichkeiten und Erschwernisse, eingehend
vertraut machen. Nachforderungen wegen Unkenntnis der
Verhältnisse werden nicht anerkannt.

2.  Die Preise sind ohne Umsatzsteuer zu bilden und
anzubieten. Der Umsatzsteuerbetrag ist, bezogen auf die
Gesamtsumme, am Ende des Leistungsverzeichnisses
gesondert auszuweisen.

3.  Die Mengenermittlung für die Abrechnung der
Leistung erfolgt nach den Ausführungszeichnungen.
Stehen solche nicht zur Verfügung, werden die Mengen
durch Messungen ermittelt.

4.  Die Einheitspreise müssen enthalten:
4.1  Sämtliche Fracht-, Verpackungs- und
Transportversicherungskosten frei Baustelle  abgeladen.
4.2  Bereitstellung aller für den Bau der Anlagen
erforderlichen Werkzeuge, Hebezeuge, Meßinstrumente,
Gerüste
4.3  Beseitigung des vom Auftragnehmer verursachten
Bauschutts und Verpackungsmaterials
4.4  Alle erforderlich werdenden Überstundenzuschläge,
Auslösungen, Übernachtungs- und Fahrtkosten usw.
4.5  Kosten für Bereitstellung von Personal für Dauer
von Abnahmen, Baustellen- und Behördenbesprechungen
4.6  Kosten für alle Vor- und Nacharbeiten, die zur
Erfüllung der geforderten Leistungen gehören, auch wenn
sie im Leistungverzeichnis nicht besonders erwähnt
sind.
4.7  Kosten für die Erfüllung der besonderen
Vertragsbedingungen
4.8  Baustrom und Bauwasser
4.9  Lärmmindernde Maßnahmen

5.  Unfallverhütung:
Der AN ist verpflichtet, alle z.Zt. der Arbeiten
geltenden gesetzlichen Unfallverhütungsvorschriften und
zutreffenden bauberufsgenossenschaftlichen,
Brandschutz- und Ortspolizeivorschriften gewissenhaft
einzuhalten. Ausnahmegenehmigungen sind rechtzeitig
beim AG zu beantragen.
Der AN hat alle zur Sicherung der Baustelle
erforderlichen Maßnahmen zu ergreifen.

Mit den in der Leistungsbeschreibung und in den
zugehörigen Ausschreibungsunterlagen (Zeichnungen,
Anlagen, Muster usw.) enthaltenen Angaben über Bauart,
Bauteil, Baustoff und Abmessungen gilt auch der nach
den anerkannten Regeln der Technik, den
Ausführungsbestimmungen der DIN-Vorschriften usw. zu
erwartende Herstellungsablauf bis zur fertigen Leistung
als beschrieben.

Es gilt die VOB in der aktuellen Fassung.

ENDE DER VORBEMERKUNGEN

*Hinweis*
LOS 2  - Bauvorbereitende Maßnahmen

In die nachfolgenden Leistungspositionen sind alle
erforderlichen Leistungen für die Erschließung des
Baufeldes und die Vorbereitung der Baumaßnahme
eingerechnet.

Hauptbauleistungen:

- Herstellung Zuwegung und BE - Fläche rechtes Ufer

- Herstellung von Grundwassermessstellen

- Rückbauarbeiten und Baufeldfreimachung rechtes Ufer

- Holzungsarbeiten

Mit den Leistungen  ist unmittelbar nach Beauftragung
zu beginnen, um frühzeitig die Voraussetzungen für die
Hauptbauleistungen (Los 3) zu schaffen.

Die Vorhaltung und Unterhaltung der Baustraße  und der
BE - Flächen während der Bauzeit sowie deren Rückbau
obliegt dem AN "Los 3". Über die Bauzeit ist
grundsätzlich eine durchgehende  Erreichbarkeit der
Anliegergrundstücke für PKW  sicherzustellen.
Eine weiterführende Räum- und Streupflicht auf der
Baustellenzufahrt besteht nicht.
Für Arbeiten auf der Schleuseninsel (Herstellung
Grundwassermessstellen und Holzungsarbeiten) ist
einzurechnen, dass diese nicht über öffentliche Wege
erreichbar ist. Die minimale Wassertiefe in der
Schleusenkammer beträgt ca. 1,50 m.
Bei der Kalkulation sind die weiterführenden Hinweise
aus der Baubeschreibung und den Vorbemerkungen zu den
Leistungspositionen zu beachten.

### 01 Technische Bearbeitung

*Hinweis*
Bei der Kalkulation der Positionen zur Technischen
Bearbeitung sind die Erläuterungen der
Leistungsbeschreibung zu Ablauf und Inhalt der
Gesamtmaßnahme zu berücksichtigen.

Der Auftragnehmer "Los 2" übergibt die aufgestellten
Unterlagen an den AG und die öBÜ.

**01.0010 Vermessungsarbeiten nach Baubeschreibung durch Ö.b.V.I. ausführen**
Vermessungsarbeiten durch Ö.b.V.I.  nach
Baubeschreibung durchführen.
Bestandsvermessung an bestehenden Bauwerken  im
Baubereich sowie Bauzufahrtsbereich durchführen.

Erstmessung, Vermarkung und Punktsicherung  für bis zu
5 Höhenfestpunkte im Zufahrtsbereich SÜD ausführen.
Absteckung der Zufahrten und der Baufeldgrenzen für die
Gesamtmaßnahme.

- Höhenpunkte für Baumaßnahme herstellen und sichern
- Baulagenetz des AN  herstellen, dokumentieren  und
sichern.

Die Beweissicherungsvermessung  erfolgt durch einen
unabhängigen "öffentlich bestellten und vereidigten
Vermessungsingenieur".

Die Dokumentation (Protokolle,  Absteckrisse, Feldbuch,
Vermessungsergebnisse, Datenmodell) ist zu Hd. der
Bauleitung (des Auftraggebers) zu hinterlegen und nach
Abschluss der Arbeiten dem AG und der öBÜ  in 2- facher
Ausfertigung zu übergeben.

Die Pauschale beinhaltet die Gesamtkosten.
Menge: 1,000 Psch

**01.0020 Durchführung von baubegleitenden Erschütterungsmessungen**
Durchführung von baubegleitenden Schwingungs- und
Emissionsmessungen durch einen öffentlich bestellten
Sachverständigen für Gebäudeschäden während der
Herstellung und Nutzung Baustraße.
Ermittlung der Belastung der Umwelt (Mensch, Natur,
Gebäude) durch Erschütterungen und Lärm.
In diese Pauschale ist der Aufwand für Abstimmungen und
Beratungen mit den Anwohnern sowie eine erneute Messung
Optimierung des Einbauverfahrens mit einzurechnen.
Geräte- und Personaleinsatz werden nicht gesondert
vergütet.
Lieferung einer gerichtsfesten Dokumentation in 3-
facher  Ausfertigung auf Weißpapier und 1-fach digital
im pdf- Format.
für 3 Messstellen  je  14 Tage Dauermessung mit
Überschreitungsalarm
Menge: 1,000 Psch

**01.0030 Beweissicherung an bestehenden Bauwerken/Anlagen, Grundstücken, Wegen und Flächen im Bau- sowie Bauzufahrtsbereich durchführen.**
Beweissicherung an bestehenden Bauwerken, Anlagen,
Grundstücken, Wegen und Flächen im Bau- sowie
Bauzufahrtsbereich nach Baubeschreibung  durchführen.

Die Beweissicherung erfolgt durch einen "öffentlich
bestellten und vereidigten Sachverständigen für
Gebäudeschäden".
Feststellung und Dokumentation des Zustandes vor Beginn
sowie während der Bauarbeiten gemäß Baubeschreibung
durchführen, einschließlich aller Nebenarbeiten.

Die Dokumentation (Protokolle, Fotos, Aufmaße, sonstige
Aufzeichnungen) ist zu Hd. der Bauleitung zu
hinterlegen und nach Abschluss der Baumaßnahme dem AG
in 2-facher Ausfertigung zu übergeben.
Nach Fertigstellung aller Arbeiten ist zusammen mit dem
AG sowie den Eigentümern (Abnahmebestätigung durch
Eigentümer) eine Abschlussbegehung durchzuführen.
Das Ergebnis der Abschlussbegehung  im Vergleich zum
Ausgangszustand ist zu dokumentieren. Ableitung
erforderlicher Reparatur- und
Wiederherstellungsleistungen.

Die Pauschale  beinhaltet die Gesamtkosten.
Menge: 1,000 Psch

**01.0040 Bindung eines Baugrundgutachters**
Bindung eines Baugrundgutachters nach Baubeschreibung
für die Begleitung der Aufschlussarbeiten und
Herstellung der Grundwassermessstellen.
Benennung des Baugrundgutachters:

...............................................
Menge: 1,000 Psch

**01.0050 Begleitung der Aufschlussarbeiten durch Baugrundgutachter**
Begleitung der Aufschlussarbeiten im Baufeld:
Leistungen nach Baubeschreibung
(Grundwassermessstellen)  durch einen während der
Arbeiten anwesenden Gutachter.

Bodenansprache, Dokumentation
für Grundwassermessstellen.
Menge: 1,000 Psch

**01.0060 Einholen und Auswertung der Auskünfte**
Einholen und Auswertung der Auskünfte der Träger
öffentlicher Belange, wie Medienträger und
Kampfmittelbelastung.
Einschließlich Gebühren.
In diese Position sind neben den Aufwendungen für das
Einholen und Auswerten alle notwendigen Abstimmungen
mit den zuständigen Trägern öffentlicher Belange vor
Ort und einzurechnen.
Menge: 1,000 Psch

**01.0070 Einholen von erforderlichen Genehmigungen**
Einholen von erforderlichen Genehmigungen bei der
zuständigen Wasserbehörde bzw. Behörde des Landkreises
Dahme - Spreewald.

Diese Pauschale umfasst die Einholung aller
erforderlichen Genehmigungen bzw. Anzeigen entsprechend
den Auflagen der Baugenehmigung  00172-22 vom
31.08.2022.

Dies sind insbesondere:

- Genehmigung für Grundwasserabsenkungen (Hier:
Grundwassermessstellen für Monitoring)
- Genehmigungen entsprechend Auflagen Naturschutz
- Verkehrsrechtliche Genehmigung für den öffentlichen
Teil der Zuwegung
- Beteiligung Straßenverkehrsbehörde bzgl. Zuwegung und
Baustellenausfahrten (Einholung VRAO)
- Genehmigung Sondertransporte (bei Erfordernis)

Mit der Antragstellung ist der Hinweis auf Erlass der
Gebühren im Rahmen der Amtshilfe (Bauherr im Namen des
Landes Brandenburg) zu geben.
Menge: 1,000 Psch

**01.0080 Durchführung des Behördenmanagements**
Durchführung des notwendigen Behördenmanagements,
welches zum reibungslosen Bauablauf entsprechend
gewählter Bautechnologie erforderlich ist.
Rechtzeitige Kontaktaufnahme und Abstimmungen mit den
zuständigen Behörden durchführen, soweit kein
gesonderter Ansatz im Leistungsverzeichnis enthalten
ist.
Anzeige des Beginns der Baumaßnahme.
Abstimmungen insbesondere mit folgenden Behörden:

- Untere Wasserbehörde Landkreis Dahme - Spreewald
- Untere Naturschutzbehörde Dahme - Spreewald
- Untere Abfallbehörde Landkreis Dahme - Spreewald
- Straßenverkehrsamt Landkreis Dahme - Spreewald
- Gemeinde Märkische Heide

In diese Position sind die Aufwendungen für
Abstimmungen vor Ort mit einzurechnen.
Die Hinweise der Genehmigung (Bestandteil der
Verdingungsunterlagen)  sind zu beachten.
Menge: 1,000 Psch

**01.0090 Einholung von Leitungsbestandsplänen und Schachtscheinen**
Einholung von Leitungsbestandsplänen und
Schachtscheinen bei den zuständigen Behörden und
Leitungsträgern im Baubereich.
Ggf. erforderliche Gebühren für Auskunftserteilung sind
in die Pauschale einzurechnen.
Menge: 1,000 Psch

**01.0100 Verkehrsrechtliche Genehmigung einholen**
Einholung einer verkehrsrechtlichen Anordnung bei der
Nutzung von Anlagen des Straßenverkehrs zum Zwecke des
Transportes der erforderlichen Technik zur und von der
Baustelle.
 - Kennzeichnung Baustellenausfahrt
 - Geschwindigleitsbeschänkung (falls erford.)
Ggf. erforderliche Gebühren für Genehmigungserteilung
sind in die Pauschale einzurechnen und werden nicht
gesondert vergütet.
Menge: 1,000 Psch

**01.0110 Information und Abstimmung weiterer Flächenbedarf**
Einholung von weiteren ggf. erforderlichen
Genehmigungen, Information und Abstimmungen  zur
Nutzung von privaten und öffentlichen Flächen für Be-
und Entladearbeiten.

Anfallende  Gebühren für Genehmigungserteilung sind
nicht in die Pauschale einzurechnen und werden
gesondert vergütet.
Menge: 1,000 Psch

**01.0120 Statischer Plattendruckversuch**
StL-Nr. 124837740
Messung des Verformungsmoduls nach DIN 18134 - 300.
Gegengewicht wird vom AG zur Verfügung gestellt.
Menge: 3,000 St

**01.0130 Dyn. Plattendruckversuch leicht**
StL-Nr. 124837745
Dynamischen Plattendruckversuch nach TP-BF-StB Teil B
8.3 mit dem leichten Fallgewicht durchführen.
Menge: 15,000 St

**01.0140 Bestandsunterl. vorh. Anlag. aufst. '' 21 '' 22 '' PDF, Version A-1 Lieferung VU 31**
StL-Nr. 11420233399902050
Bestandsunterlagen für vorhandene Anlagen aufstellen
Anlage und vorhandene Unterlagen = 'Zuwegung und GWM
(Messstellenpass)'
Art der Bestandsunterlagen = 'nach Baubeschreibung'
Lieferung digital in Dateiformat/Version = '*.docx,
*.txt'
Lieferung im Archiv-/Druckformat = PDF, Version A-1
Lieferung nach Vertragsunterlagen
Menge: 1,000 Psch

**01.0150 Bestandsvermessung durchführen**
Bestandsvermessung durchführen und als Grundlage der
Bestandszeichnung weiter verwenden.
- BE- Flächen und Zufahrt
- Grundwassermessstellen
Menge: 1,000 Psch

**01.0160 Bestandszeichnungen aufstellen Leistungen LV 'dwg; pdf' 32**
StL-Nr. 11420230310090000
Bestandszeichnungen aus den Ausführungszeichnungen/
-unterlagen entwickeln und aufstellen
Temporäre Bauteile, die verbleiben, sind darzustellen
für alle Leistungen des LV
Lieferung digital im Archiv-/Druckformat = '*.dwg  und
*.pdf'
Menge: 1,000 Psch

**01.0170 Qualitätssicherungsplan aufstellen '' 21**
StL-Nr. 114202913900000
Qualitätssicherungsplan für die Erst- oder Eignungsprüfung, die Eigenüberwachung und soweit erforderlich
auch auf für die Fremdüberwachung aus den Vorgaben der
ZTV-W, den ATV und den einschlägigen Normen erstellen.
Aus dem Plan muss erkennbar sein:
die Zeiten und Orte für die Erst- und Eignungsprüfungen
Zeiträume für die Eigen- und Fremdüberwachungsprüfungen
die Prüfmethoden
die Prüfintervalle
die Randbedingungen für die Prüfungen
für 'Straßen- und Wegebauarbeiten'
Menge: 1,000 Psch

### 02 Baustelleneinrichtung

*Hinweis*
Für Arbeiten auf der Schleuseninsel ...
(Herstellung Grundwassermessstellen und
Holzungsarbeiten) ist einzurechnen, dass diese nicht
über öffentliche Wege erreichbar ist. Die minimale
Wassertiefe in der Schleusenkammer beträgt ca. 1,50 m.
Bei der Kalkulation sind die weiterführenden Hinweise
aus der Baubeschreibung zu beachten

**02.0010 Baustelle fuer die vertragsgemaesse Durchfuehrung der Bauleistungen einrichten.**
Baustelle fuer die vertragsgemaesse Durchfuehrung der
Bauleistungen einrichten.
Soweit nicht fuer bestimmte Leistungen (z.B.
Bedarfsleistungen) das Einrichten der Baustelle als
besonderer Ansatz im LV enthalten ist, umfasst die
Pauschale die Verguetung der Baustelleneinrichtung
einschl. der Geraete, Gerueste und dgl. fuer alle
Bauleistungen saemtlicher Abschnitte des LV.
Als Einrichtungsflaeche wird vom AG eine etwa 3.270 m²
große Fläche am Bauwerk (rechtes  Ufer) zur Verfuegung
gestellt.
Raeumen der Einrichtungsflaeche von Bewuchs wird nicht
gesondert verguetet.
Erforderliches Abschieben und seitliches Lagern von
Oberboden im Bereich der Einrichtungsflaeche wird nicht
gesondert verguetet.
Baustrom, Wasser, Abwasser  und  Kommunikation sind
Sache des AN und werden vom AG nicht  zur Verfügung
gestellt.
Vorhalten, Unterhalten und Betreiben der
Baustelleneinrichtung einschl. Geraete, Gerueste u.dgl.
sind, soweit nicht in der Pauschale enthalten, in die
Einheitspreise der betreffenden Teilleistungen
einzurechnen.
Menge: 1,000 m2

**02.0020 Baust.einrichtung vorh.u.betreiben**
StL-Nr. 11220410600
Baustelleneinrichtung vorhalten, unterhalten und betreiben. Außer den vollen Monaten werden Teilzeiten
nach Tagen zu 1/30 des Einheitspreises vergütet.
Menge: 4,000 Mt

**02.0030 Baustelle räumen Sämtl. LV-Abschn.**
StL-Nr. 10710111201
Baustelle von allen Geräten, Anlagen, Einrichtungen und
dgl. räumen.
Benutzte Flächen und Wege entsprechend dem
ursprünglichen Zustand herrichten.
Soweit nicht für bestimmte Leistungen für das Räumen
der Baustelle gesonderte Positionen im
Leistungsverzeichnis enthalten sind, gilt die Pauschale
für alle Leistungen sämtlicher Abschnitte des
Leistungsverzeichnisses.
Menge: 1,000 Psch

**02.0040 Baust.infoschild anf. und aufst. Schild 4,0/3,0 m 6 Zus. 2,0/0,6 m**
Baustelleninformationsschild einschließlich
Aufstellvorrichtung nach Leistungsbeschreibung
anfertigen und beschriften, zur Baustelle anfahren und
standsicher aufstellen.
Der Standort wird durch den AG vorgegeben.
Notwendige Erdarbeiten ausführen, Fundamente
herstellen.
Statischen Nachweis erbringen.

Größe B x H =  4,00m x 3,00 m.
6 Zusatzschilder, Größe je 2,00x0,60 m.
Menge: 1,000 St

**02.0050 Zufahrt aus ungebundener Deckschicht wässern.**
Zufahrt aus ungebundener Deckschicht wässern.

Auf Anordnung des AG binnen 6h die Zufahrt so
befeuchten, dass Staubemmissionen durch Überfahrten
sicher  ausgeschlossen werden.
Menge: 10,000 St

### 03 Bauzeitliche Zuwegung

*Hinweis*
Die Herstellung der Zufahrt und BE- Fläche  erfolgt
durch den AN "Los 2".
Die Flächen werden an den AN "Los 3" übergeben und
durch diesen über die Bauzeit unterhalten. Alle
einzubauenden Stoffe müssen der Einbauklasse BM 0 nach
EBV entsprechen.
Das Übergabe- und Zustandsprotokoll der Flächen ist
Bestandteil der Abnahmedokumentation. Der Rückbau /
Ausbau der Stoffe erfolgt zum Ende der Gesamtmaßnahme
durch den AN "Los 3".

*Hinweis*
Im Bereich der südlichen Zufahrt (Straße "Am
Amalienhof") wird vor Beginn der Massentransporte  auf
einer Länge von  ca. 50m  die vorhandene ungebundene
Decke ausgebaut und  stattdessen  temporär eine
gebundene Asphalt - Tragdeckschicht  (d = 10cm)
eingebaut.
Damit werden baustellenbedingte Erschütterungen,
Staubemissionen und Lärm für die Anwohner minimiert.

**03.0010 Schicht ohne Bindemittel aufnehmen DoB Dicke ü.10-15cm ländl. Weg Bstoff i. einb.**
StL-Nr. 124112006837002
Schicht ohne Bindemittel aufnehmen.
Schicht aus Baustoffgemisch für Deckschichten ohne
Bindemittel.
Dicke über 10 bis 15 cm.
Fläche = ländlicher Weg.
Baustoffgemisch nach Unterlagen des AG innerhalb der
Bau stelle fördern, einbauen und verdichten.
Menge: 120,000 m2

**03.0020 Unterlage profilieren 'vorh Wegebefestigung' EV2 mind.100 Ebenh. max.321 cm**
StL-Nr. 1161130449302
Unterlage aus Schicht ohne Bindemittel auf Sollhöhe
nach Unterlagen des AG profilieren und verdichten. Liefern von Baustoff bzw. Entfernen von überschüssigem
Baustoff wird gesondert vergütet.
Unterlage 'Vorhandene  Wegebefestigung, F1'
Verformungsmodul der profilierten Unterlage mindestens
100 MN/m2.
Unebenheit innerhalb einer 4,00 m langen Messstrecke
höchstens 3 cm in Längs- und Querrichtung.
Menge: 140,000 m2

**03.0030 Erschw. infolge Einbauten, Schächte, Kappe Gasschieber**
Erschwernis infolge Einbauten, Schächten und
Straßenabläufen.
Erschwernis beim Aufbruch und Einbau von Schichten.
Schacht und Kappe Gasschieber
Menge: 3,000 St

**03.0040 Asphaltbefestigung trennen Schneiden Dicke 10 - 15cm**
Asphaltbefestigung geradlinig trennen.
Trennen durch Schneiden.
Dicke der Asphaltbefestigung über 10 bis 15 cm.
Abgebrochenes Material fachgerecht verwerten
Menge: 30,000 m

**03.0050 Betonfertigteile einbauen Stützwand FT:Stahlbeton C35/45 XF2, XC4, XD1**
Bewehrte Betonfertigteile entsprechend statischen und
konstruktiven Erfordernissen nach Unterlagen des AG
herstellen und einbauen.
Bauteil =  L-Stein,bewehrt
Fertigteile aus Stahlbeton.
Mindestdruckfestigkeitsklasse C35/45.
Expositionsklasse XF2, XC4 und XD1.

Elemente zur Abfangung des Geländesprunges  Böschung
Brückenrampe. Sichtseite innen
Höhe:  55 cm
Breite:  50 / 100 cm
Fußbreite: 30 cm
Wandstärke:  12 cm
Stoßfugen sanddicht.
Einschließlich Verlegebeton C12/15,
ca. 0,12 m³/lfm
Menge: 77,000 m

**03.0060 Anschl. a. Fuge m. B-fugenb. herst. Anschl. ADS Anschl.längs+quer '' 31 '' Breite 10 mm 32**
StL-Nr. 123113917139901
Anschluss als Fuge an bestehende Asphaltschicht oder
Bauteil in der Dicke der Asphaltschicht mit Bitumenfugenband einschließlich zugehörigem und zuvor aufgetragenem Voranstrichmittel herstellen.
Anschluss an Asphaltdeckschicht.
Längs- und Querfuge.
Dicke der Asphaltschicht 'bis 10 cm'
Einzellängen 'wie Trennschnitt'
Breite des Bitumenfugenbandes = 10 mm.
Menge: 30,000 m

**03.0070 Asphalttragsch. aus AC 16 T L herst ländliche Wege 'Handeinbau' 22 Bitumen 70/100**
StL-Nr. 1231131881910
Asphalttragschicht aus Asphalttragschichtmischgut
AC 16 T L herstellen. Anlieferung des Asphaltmischguts
in thermoisolierten Transportbehältern.
In Verkehrsflächen für ländliche Wege.
Einbau 'Handeinbau / nach Wahl des AN'
Bindemittel = 70/100.
Menge: 44,000 t

**03.0080 Verkehrsfläche kehren 'Am Amalianhof ca.200qm' VSM durchf.**
Verkehrsfläche mit einer selbstaufnehmenden
Kehrmaschine  unverzüglich nach Aufforderung
durch den AG kehren. Kehrgut aufnehmen und der
Verwertung nach Wahl des AN zuführen.
Verkehrsfläche 'Am Amalienhof ca. 200 qm'
Erforderliche Verkehrssicherungsmaßnahmen durchführen.
Menge: 2,000 St

*Hinweis*
Ab Straßenende  "Am Amalienhof" wird auf  der
vorgeprägten Wiesenfläche bis an die Spree  eine
temporäre Baustraße aus  Schottertragschicht auf
Frostschutzschicht und geotextiler Trennlage aufgebaut.
Entlang der Hauptspree wird auf der vorhandenen Trasse
(Flst 135) eine temporäre Baustraße aufgebaut.
Die unter dem Oberboden vorhandenen Sande (SE, F1)
werden abgezogen und verdichtet und verbleiben als FSS.
Falls die erforderliche Festigkeit (45 MPa) nicht
erreicht wird, ist eine Untergrundverbesserung mit
gebrochenen Mineralstoffen vorgesehen.
Auf die naturschutzfachlichen Schutz- und
Vermeidungsmaßnahmen im Zusammenhang der Herstellung
der Zufahrt wird hingewiesen.

**03.0090 Zaun abbauen- Jägerzaun-**
Zaun abbauen, einschließlich Verstrebungen, Pfosten und
Hülsen
Jägerzaun (Holz).
Zaunhöhe über 1,00 bis 1,50 m.
Pfosten aus Stahl / Holz.
Pfostenabstand über 2,00 bis 3,00 m.
Pfosten mit Hülsen aus Stahl, Durchmesser bis 15cm
Tiefe bis 80cm.

Pfostenlöcher entsprechend der sie umgebenden Fläche
schließen.
Ausgebautes Material an Eigentümer übergeben.
Menge: 60,000 m

**03.0100 Bäume fällen mit Roden DU über 0,1-0,3 m verdicht/Boden AG '' 32 '' S.Abr.Verwert. AN 41**
StL-Nr. 121106032103991
Bäume fällen, höchstens 0,25 m über dem Erdboden
absägen. Wurzelstöcke roden. Gemessen wird der Durchmesser 1,00 m über dem Erdboden.
Durchmesser über 0,10 bis 0,30 m.
Wurzellöcher unterhalb des Planums mit geeignetem Boden
verfüllen. Boden verdichten. Boden profilgerecht lösen.
Bäume 'Koniferen - Stammholz an Eigentümer'
Wurzelstöcke 'im Zuwegungsbereich roden'
Schlagabraum nach Wahl des AN verwerten.
Menge: 20,000 St

**03.0110 Bauliche Anlage abbrechen Stützwand 'Pflanzkübel' 'Beton' ''**
Bauliche Anlage abbrechen. Anlage nach Unterlagen des
AG.
Anlage = Stützwand.
Anlage aus 'Beton-Pflanzkübel bis 60 kg'
Bauliche Anlage freilegen. Verfüllen 'einschließlich
Fundament'
Abbruchgut 'An Eigentümer übergeben - Bruch verwerten'
Menge: 35,000 St

**03.0120 Zaun aufnehmen Maschendrahtzaun Höhe 1,00-1,50 m Pfosten Beton Abstand2,00-3,00m Pf.i.Beton30/80 Löcher schließen**
Zaun aufnehmen, einschließlich Verstrebungen.
Maschendrahtzaun.
Zaunhöhe über 1,00 bis 1,50 m.
Pfosten aus Beton.
Pfostenabstand über 2,00 bis 3,00 m.
Pfosten mit Einzelfundament aus Beton, Durchmesser bis
30 cm, Tiefe bis 80 cm.
Pfostenlöcher entsprechend der sie umgebenden Fläche
schließen.
Ausgebautes Material säubern und an Eigentümer
übergeben.
Menge: 140,000 m

**03.0130 Oberboden abtragen und andecken Abtrag bis 10 cm Seitenstreifen '' 41 Andeck. ü.25-50cm Abrechnung Abtrag**
StL-Nr. 12410611300139401
Oberboden ggf. einschließlich Vegetationsdecke abtragen
und profilgerecht wieder andecken einschließlich erforderlicher Zwischenlagerung auf Flächen nach Wahl des
AN. Beschreibung der Homogenbereiche nach Unterlagen
des AG.
Dicke des Abtrages bis 10 cm.
Andeckung auf Seitenstreifen.
Einbau 'seitlich lagern, '
Dicke der Andeckung über 25 bis 50 cm.
Abrechnung nach Abtragsprofilen.
Menge: 200,000 m3

**03.0140 Boden bzw. Fels lösen und einbauen 'HB A' Planum gesondert Abrechnung 21 Abtrag**
StL-Nr. 12410620390000201
Boden bzw. Fels aus Abtragsbereichen profilgerecht
lösen und in den Auftragsbereichen profilgerecht einbauen und verdichten einschließlich ggf. erforderlicher
Wasserzugabe. Beschreibung der Homogenbereiche nach Un-
terlagen des AG. Die Herstellung von Mulden und Gräben
wird gesondert vergütet.
Homogenbereich '"A - Auffüllungen"'
Das Herstellen des Planums wird gesondert vergütet.
Abrechnung nach Abtragsprofilen.
Menge: 600,000 m3

**03.0150 Untergrundverbesserung durchführen Mineralstoffe Wasserschutzgeb.**
StL-Nr. 12410634031
Untergrundverbesserung nach Unterlagen des AG durchführen. Baustoff in nicht genügend tragfähigen Boden einbringen. Baustoff nach Unterlagen des AG liefern.
Einbaudokumentation nach Unterlagen des AG übergeben.
Baustoff = gebrochene Mineralstoffe.
Baustoff für Einbau in Wasserschutzgebieten nach Unterlagen des AG geeignet.
Menge: 600,000 t

**03.0160 Schicht a. frostunempf. M. herst. '' u. KTS/STS SE, GE URA+Einbaudoku 21 '' 42 '' Abrechng. Auftrag 51**
StL-Nr. 12411210292011991
Schicht aus frostunempfindlichem Material
herstellen.
In Verkehrsflächen 'Baustellenzufahrt Süd'
Schicht unter Kies- oder Schottertragschicht.
Boden nach DIN 18196 = SE, GE.
Umweltrelevante Anforderungen beim Einsatz von Baustoffgemischen einschließlich Einbaudokumentation nach
Unterlagen des AG. Einbaudokumentation übergeben.
Feinanteil 'bis 30%'
Einbaudicke '20 - 60cm'
Abrechung nach Auftragsprofilen.
Menge: 800,000 m3

**03.0170 Unterlage profilieren gebr Gstkgem. EV2 mind.45 MPa Ebenh. max.2 cm**
Unterlage aus Schicht ohne Bindemittel auf Sollhöhe
nach Unterlagen des AG profilieren und verdichten.
Liefern von Baustoff bzw. Entfernen von überschüssigem
Baustoff wird gesondert vergütet.
Unterlage aus Gemisch aus gebrochenen
Gesteinskörnungen. Verformungsmodul der profilierten
Unterlage mindestens 45 MPa.
Unebenheit innerhalb einer 4,00 m langen Messstrecke
höchstens 2 cm in Längs- und Querrichtung.
Menge: 2170,000 m2

**03.0180 Geogitter (Kombigitter) einbauen.**
*** Grundposition ZZ 001.0
Geogitter (Kombigitter) einbauen.
Für Zufahrt SÜD bei  geringem Flurabstand und/ oder
weichem Untergrund.
Dehnsteifes Geogitter aus hochmodularen Polyestergarnen
mit geringer Kriechneigung und polymerer
Schutzbeschichtung.
Höchstzugkraft (ISO 10319) (längs/quer): >/= 400/ 40
kN/m
Höchstzugkraftdehnung bei Nennkraft (längs/quer): >/=
10/10 %
Maschenweite: 30x30 mm
Bemessungsfestigkeit bei 1 % Dehung 120 kN/m,

Filterwirkung durch angearbeitetes Geotextil
GRK 5,  500g/m²
Menge: 2720,000 m2

**03.0190 Geotextil als Trennschicht verlegen Nutz.Dauer>25Jahr pH 4-9 GRK 5 'BT41 4' ' 41 ' Abr. Abwicklung 42**
*** Wahlposition ZZ 001.1
StL-Nr. 12410640321029902
Geotextil als Trenn- und Filterschicht verlegen. Trennschicht nach Unterlagen des AG. Überlappung mindestens
0,50 m. Überschüttung wird gesondert vergütet.
Erforderliche Nutzungsdauer über 25 Jahre.
pH-Wert des Umgebungsmilieus 4 bis 9.
Geotextilrobustheitsklasse 5.
Filtereigenschaften 'für Bodentyp 4'
Verlegen 'längs der Wegachse'
Abrechnung nach abgewickelter, überdeckter Fläche
ohne Überlappung.
Menge: 2720,000 m2

**03.0200 Schottertragschicht herstellen Bk0,3 0/32 '' '' Dicke 50 cm U min.13+Filterst**
Schottertragschicht herstellen. Erschwernisse durch
Einbauten, Schächte und Straßenabläufe werden gesondert
vergütet.
In Verkehrsflächen der Belastungsklasse Bk0,3,
mehrlagig, obere Lage mit Fertiger.
Baustoffgemisch 0/32.
Umweltrelevante Merkmale des Baustoffgemisches 'nicht
wassergefährdend, keine basischen Anteile'
Verdichtungsgrad/Verformungsmodul '100 % DPr'
Einbaudicke = 50 cm.
Ungleichförmigkeitszahl U mindestens 13. Die Filterstabilität gegenüber dem Bettungsstoff muss
eingehalten werden.
Max. Unebenheit 1,0 cm. Abweichung von der Sollhöhe
max. 1,0 cm.
Menge: 2170,000 m2

**03.0210 Deckschicht ohne Bindem. herst. ländliche Wege 0/8 Dicke 3,0 cm Natürl. Gstk.**
StL-Nr. 1161123082111
Deckschicht ohne Bindemittel herstellen.
In Verkehrsflächen für ländliche Wege.
Baustoffgemisch 0/8
Einbaudicke = 3 cm.
Baustoffgemisch aus natürlichen Gesteinskörnungen.
Menge: 2960,000 m2

*Hinweis*
Die Befestigung der ausgewiesenen BE- Fläche am rechten
Ufer der Spree obliegt dem AN "Los 2". Flächenberäumung
und fachgerechte Oberboden - Zwischenlagerung werden
gesondert vergütet und sind in die Teilleistungen der
entsprechenden Positionen einzurechnen.
Die Oberflächenbefestigung muss den Anforderungen des
Boden- und Gewässerschutzes gerecht werden (Z0-
Material) und wird von AN "Los 3"  nach Beendigung der
Maßnahme rückstandsfrei beseitigt.
Die Auflagen aus der Baugenehmigung  sind einzuhalten.

**03.0220 Oberboden abtragen und andecken Abtrag bis 10 cm 'BE - Fläche' 32 '' Abrechnung Abtrag 42**
StL-Nr. 12410611300190901
Oberboden ggf. einschließlich Vegetationsdecke abtragen
und profilgerecht wieder andecken einschließlich erforderlicher Zwischenlagerung auf Flächen nach Wahl des
AN. Beschreibung der Homogenbereiche nach Unterlagen
des AG.
Dicke des Abtrages bis 10 cm.
Andeckung 'im Mieten auf  BE - Fläche'
Dicke der Andeckung 'bis 1,50 m'
Abrechnung nach Abtragsprofilen.
Menge: 220,000 m3

**03.0230 Geotextil als Trennschicht verlegen - GRK 3**
*** Grundposition ZZ 002.0
Geotextil als Trennschicht verlegen. Überlappung mind.
0,5 m ist einzurechnen. Charakteristische Öffnungsweite
O 90 bei Vliesstoffen mind. 0,06 mm und max. 0,16 mm, bei Folienbänd
chengeweben mind. 0,06 mm und max. 0,4 mm.
Abgerechnet wird die überdeckte Fläche.
Material = Vliesstoff,
Geotextilrobustheitsklasse 3.
Verlegen 'maschinell'
Menge: 3600,000 m2

**03.0240 Schottertragschicht herstellen ländl. Wege 0/45 DPr min. 100 v.H. '' ohne ind. Gstk. U min.13+Filterst**
Schottertragschicht herstellen.
In Verkehrsflächen für ländliche Wege.
Baustoffgemisch 0/45.
Verdichtungsgrad DPr mindestens 100 v.H.
Einbaudicke '30 ... 70 cm'
Baustoffgemisch ohne industriell hergestellte
Gesteinskörnungen.
Ungleichförmigkeitszahl U mindestens 13. Die
Filterstabilität gegenüber dem Bettungsstoff muss
eingehalten werden.
Menge: 3100,000 m2

**03.0250 Deckschicht ohne Bindem. herst. ländliche Wege 0/8 Dicke 3,0 cm Natürl. Gstk.**
StL-Nr. 1161123082111
Deckschicht ohne Bindemittel herstellen.
In Verkehrsflächen für ländliche Wege.
Baustoffgemisch 0/8
Einbaudicke = 3 cm.
Baustoffgemisch aus natürlichen Gesteinskörnungen.
Menge: 2900,000 m2

*Hinweis*
Die genaue Art der Beschilderung richtet sich nach der
durch den AN einzuholenden Verkehrsrechtlichen
Anordnung. Die Beschilderung ist über die  Dauer der
Bauzeit "Los 2" vorzuhalten und zu unterhalten.

Die Beschilderung verbleibt danach auf der Baustelle
und ist an den AG zu übergeben.

**03.0260 Verkehrsschild aufstellen Ronde,Dreie.Quad. V-Schild+Z-Schild Retroreflkt.Typ 1 Aufstv. Ständer Aufstellh. 2,2 m**
Verkehrsschild aufstellen und an AG übergeben. Einschl.
Aufstellvorrichtung nach stat. Erfordernissen.
Vorübergehende Sicherungsmaßnahmen durchführen. 100
v.H. des Preises werden nach Aufstellen vergütet.
Verkehrsschild = Ronde, Dreieck, Quadrat.
Kombination = 1 Verkehrsschild und Zusatzschild.
Retroreflektierend mit Folie der Bauart Typ 1.
Aufstellvorrichtung mit Ständer aufstellen.
Aufstellhöhe = 2,2 m.
Menge: 4,000 St

### 04 Grundwassermesstellen

*Hinweis*
Herstellung, Ausbau (und Rückbau) der Brunnen und
Grundwassermessstellen sind nach den allgemein
anerkannten Regeln der Technik auszuführen.
Insbesondere die Vorgaben der DVGW Regelwerke W 135 und
W 123 (A) sind einzuhalten. Alle Grundwassermessstellen
sind (vor der ersten Stichtagsmessung) höhenmäßig
einzumessen und zu dokumentieren.

ACHTUNG:
Zwei von sechs Bohrpunkten befinden sich auf der
Schleuseninsel, die NICHT über des Wegenetz erreichbar
ist.
Die Wassertiefe in der Schleusenkammer  beträgt min.
1,50m. Der Übergang über die Schleusentore ist nur zu
Fuß mit Schubkarre / Handwagen möglich.

*Hinweis*
Bohrungen für Grundwassermessstellen

Es sind insgesamt 6 Grundwassermessstellen für
Kontrollpegel herzustellen:
 - 2 St auf dem (linken) Südufer
 - 2 St auf dem (rechten) Nordufer
 - 2 St auf der (linken) Schleuseninsel.

**04.0010 Vorschachtung ausführen Tiefe bis 0,8m seitlich lagern**
Vorschachtung (Handschachtung)
oberhalb des Grundwasserspiegels zur
Leitungssuche durchführen, ggf. einschl.
Vegetationsdecke.
Aushubtiefe bis 0,8m.
Boden zur Wiederverwendung seitlich lagern.
Vorschachtung mit seitlich gelagertem Boden verfüllen
und verdichten.
Menge: 6,000 St

**04.0020 Bohrung für Grundwassermessstelle 'Aufflg, hol. Sande, pleist. Sande' Drehbohren Bohrb. bis 12m DU mind. 275 mm ''**
Bohrung f.Grundwassermessstelle nach
DIN EN ISO 22475-1
Leistungsbeschreibung u. Lageplan einschließlich ggf.
erforderlicher Umrüstung d. Bohreinrichtung ausführen.
Probenentnahme wird gesondert vergütet.
Durchbohren von Hindernissen wird gesondert vergütet.
Baugrund 'Auffüllungen, holozäneSande, pleistozäne
Sande'
Bohrverfahren = Drehbohrverfahren.
Endtiefe der Gesamtbohrung bis 12 m.
Verrohrung bis zur Endtiefe einbringen und  nach
Beendigung der Bohrung im Boden belassen.
Bohrbereich bis 12 m Tiefe.
Bohrdurchmesser im Bohrbereich mindestens  275 mm.
Enddurchmesser der Gesamtbohrung 'max. 325 mm"
Menge: 50,000 m

*Hinweis*
Die nachfolgenden Positionen umfassen das Aufstellen
und Abbauen, sowie Umsetzen von Ansatzpunkt zu
Ansatzpunkt, sowie alle erforderlichen Hilfs- und
Nebenarbeiten.
Abgerechnet wird der Einsatz je Ansatzpunkt.
Ansatzpunkte nach Unterlagen des AG.

>>ACHTUNG: Zwei von sechs Bohrpunkten befinden sich auf
der Schleuseninsel, die NICHT über des Wegenetz
erreichbar ist.<<

Wassertiefe in der Schleusenkammer  min. 1,50m.

**04.0030 Gerät einschließlich Einrichtung innerhalb des Arbeitsgeländes umsetzen**
Gerät einschließlich Einrichtung innerhalb des
Arbeitsgeländes nach Lageplan und Leistungsbeschreibung
von
Ansatzpunkt zu Ansatzpunkt umsetzen.
Gerät = Bohrgerät für Baugrundbohrungen.
Umsetzen auf Land.
Transportentfernung zum nächsten Ansatzpunkt bis  1,0
km.
Menge: 5,000 St

**04.0040 Gerät umsetzen Bohrung Baugr. Fehlbohrung**
Gerät innerhalb des Arbeitsgeländes nach Lageplan und
Baubeschreibung von Ansatzpunkt zu Ansatzpunkt
umsetzen.
Bei Arbeiten in kontaminierten Bereichen erforderliche
Schutz- und Dekontaminierungsmaßnahmen werden gesondert
vergütet.

Arbeitsbereich = Bohrung für Grundwassermessstelle.
Umsetzen bei Fehlbohrung im Umkreis bis 10 m.
Menge: 1,000 St

**04.0050 Bohrhind. d. Meißeln / Fangen bes.**
Steinhindernis durch Meißeln und Fangen im Bohrloch
beseitigen.
Freibohren des Bohrloches auf bereits vorher erbohrte
Tiefe.
Meißel- und Fangarbeiten nur nach Abstimmung
mit dem AG.
Menge: 5,000 h

**04.0060 Untersuchung Wasserprobe Grundwasser**
Untersuchung Wasserprobe Grundwasser

Untersuchung der Vorort-Parameter (ph-Wert, Temperatur,
elektr. Leitfähigkeit, Sauerstoffgehalt,
Redox-Potenzial)
Menge: 6,000 St

*Hinweis*
Ausbau der Grundwassermessstellen  als Kontrollpegel
für des Grundwassermonitoring während der Bauzeit.

**04.0070 Stationäre Grundwassermessstelle herstellen, GWM verbleibt**
Grundwassermessstelle nach DIN EN ISO 22475-1, nach
DVGW Arbeitsblatt W121 und nach Leistungsbeschreibung
betriebsbereit im vorhandenen Bohrloch herstellen.

Bohrarbeiten werden gesondert vergütet.
Ausbaumaterialien werden gesondert vergütet.
Messstellenabschluss wird gesondert vergütet.

Klarpumpen der ausgebauten GWM durchführen als
Funktionstest mit Pumpdauer bis zu 1 Stunde.
Pumpwasserablauf schadlos entsorgen.
Anschließendes Ausloten der Rohrtiefe.
Stellung von Gerätschaften, Probebetrieb,
Bedienpersonal einschl. aller Nebenarbeiten
werden nicht gesondert vergütet.
Grundwassermessstelle im Boden belassen.
Menge: 6,000 St

**04.0080 Ringraum verfüllen Sand/Kies**
Ringraum nach Schichtenfolge und Verfüllplan verfüllen.
Verfüllprotokoll führen und übergeben.
Verfüllmaterial:  Füllsand / Kies / Bohrgut
Menge: 3,200 m3

**04.0090 Ringraum verfüllen Filtersand/-kies 0,71 - 1,25 mm**
Ringraum nach Leistungsbeschr., ggf. Herstellerangaben
und Verfüllplan verfüllen. Verfüllprotokoll führen und
übergeben.
Verfüllmaterial Filtersand/-kies nach DIN 4924
Körnungsbereich 0,71 - 1,25 mm
jeweils  100 cm - als Gegenfilter
Menge: 1,200 m3

**04.0100 Ringraum verfüllen Filtersand/-kies 1,0 - 2,0 mm**
Ringraum nach Leistungsbeschr., ggf. Herstellerangaben
und Verfüllplan verfüllen. Verfüllprotokoll führen
und übergeben.
Verfüllmaterial Filtersand/-kies nach DIN 4924
Körnungsbereich 1,0 - 2,0 mm
Filterstrecke
Menge: 6,000 m3

**04.0110 Ringraum verfüllen mit Tongranulat**
Ringraum nach Schichtenfolge und Verfüllplan verfüllen.
Verfüllprotokoll führen  und übergeben.

Verfüllmaterial: Tongranulat / Dämmer
Menge: 600,000 kg

**04.0120 Grundwassermessstelle - Aufsatzrohr A-Rohr DN115 A-Rohr 3-10m PVC**
Aufsatzrohr für Grundwassermessstelle incl. Muffen und
Abstandshalter liefern und einbauen.
Aufsatzrohr DN 115 mm.
Aufsatzrohrlänge über 3 bis 10 m.
Material Aufsatzrohr = PVC-Vollwandrohr nach DIN 4925-1
Menge: 30,000 m

**04.0130 Grundwassermessstelle - Filterrohr F-Rohr DN115 F-Rohr L 2m PVC**
Filterrohr für Grundwassermessstelle incl. Muffen und
Abstandshalter liefern und einbauen. Die Filter sind
den Bodenverhältnissen anzupassen und dem AG vor Einbau
nachzuweisen.
Filterrohr DN 115 mm.
Filterrohrlänge  2 m.
Material Filterrohr = PVC-Filterrohre nach DIN 4925-2
Menge: 12,000 m

**04.0140 Grundwassermessstelle - Bodenkappe Bo-Kap DN115 'PVC'**
Bodenkappe für Grundwassermessstelle liefern und
einbauen.
Bodenkappe DN 115 mm.
Material Bodenkappe 'PVC'
Menge: 6,000 St

**04.0150 Grundwassermessstelle - Sumpfrohr '' S-Rohr L = 1m PVC 21**
StL-Nr. 1152035089101
Sumpfrohr für Grundwassermessstelle incl. Muffen und
Abstandshalter liefern und einbauen.
Sumpfrohr DN '115'
Sumpfrohrlänge bis 1 m.
Material Sumpfrohr = PVC.
Menge: 6,000 m

**04.0160 Grundwassermessst. Oberflurausbau '' Rohr Stahl fvz Sch-Rohr DN150 Kap. Alu Schl. Inbus Bet.Ring.frosts. Plak.Kenndaten**
Oberflur- Ausbau der Messstelle mit Schutzrohr,
Rollgummidichtung zwischen Schutzrohr und Aufsatzrohr,
mit verschließbarer Schutzrohrverschlusskappe, nach DIN
EN ISO 22475-1, nach DVGW Arbeitsblatt W121 und nach
Leistungsbeschreibung.
Oberkante Schutzrohr ' 90cm über GOK'
Schutzrohrmaterial: Stahl, verzinkt
Schutzrohrdurchmesser DN 150
Schutzrohrverschlusskappe: Aluminium
Schlüsseltyp = Inbus
Schutzrohr in Stahlring einbetoniert, Höhe 30cm über
Gelände, Ringdurchmesser mind. 600 mm, frostsichere
Gründung.
einschl. aller Materialien

An der Deckelinnenseite ist eine Kunststoffplakette
mit Gravur folgender Kenndaten anzubringen:
Messstellenbezeichnung,
OK Messstelle (mNHN),
Tiefe der Messstelle ab OK Messstelle (m),
Lage der Filterstrecke von '' bis
'' (mNHN),
Filterkies mit Durchmesser von '' bis
'' (m),
Tondichtung von '' bis
'' (mNHN),
Verfüllung mit ''von
'' bis
''(mNHN), Fertigstellungsdatum (dd.mm.yyyy)
Menge: 4,000 St

**04.0170 Schutzdreieck / Anfahrschutz St. DN40 verz. 3Schenkel Kant.L=min 80 cm**
Schutzdreieck / Anfahrschutz nach Leistungsbeschreibung
herstellen und einbauen.
Stahlrohr  Ø 40x3 mm, verzinkt und beschichtet.
Duplexbeschichtung, 160 mym Schichtdicke
Farbton der Deckschicht: signalrot

3 Stützen mit Fußplatte BL 10*100*100
Länge ca. 1,50 m,
Einbindetiefe: 60 cm
OK Schutzdreieck: 90 cm ü. GOK
Kantenlänge: 0,80 m
Menge: 6,000 St

**04.0180 Autarke Pegelmesseinrichtung liefern, montieren, vorhalten und betreiben, zurückbauen.**
Autarke Pegelmesseinrichtung  liefern, montieren,
vorhalten und betreiben, besteht aus:
Befestigungsmaterial zur Montage /Aufhängung im
Pegelrohr DN115.
Druckmessumformer 0,4 bar (0-4m), 4..20mA
Langzeit-Datenlogger, bis zu 10 Jahre
Eigene, ausfallsichere Stromversorgung (Li-Batterie 35
Ah)
Integriertes Funkmodem 2G GSM, 4G LTE, 5 G ready
SIM-Karte IoT Datenversand per Mail oder FTP,
Nutzungsdauer 2 Jahre (nach Ablauf kostenpflichtig
verlängerbar)
parametriert für die Datenaufzeichnung im 15 min
Intervall Datenversand stündlich in das vom AG
vorgegebenen Portal
sofortige Meldung über Alarmmeldegerät / SMS + E-Mail
an die vom AG vorgegebenen Adressen
(4 St.)
oberer Grenzwasserstand
unterer Grenzwasserstand
Ausfall der Messung
Handlungsverpflichtungen des AN bei:
Alarmmeldung Grenzwasserstand bzw. Ausfall der Messung
sofortige Information des AG
Nach Beenigung der Baustelle Pegelmesseinrichtung
zurück bauen und an den AG übergeben.
Menge: 4,000 St

### 05 Fällungen / Rodungen

*Hinweis*
ACHTUNG:
Arbeitsbereiche  befinden sich auf der Schleuseninsel,
die NICHT über des Wegenetz erreichbar ist.
Die Wassertiefe in der Schleusenkammer  beträgt min.
1,50m. Der Übergang über die Schleusentore ist nur zu
Fuß mit Schubkarre / Handwagen möglich.

*Hinweis*
Vorbemerkung Baumfällungen

Abweichend von der vollständigen Entsorgung kann in
Abstimmung mit der ökologischen Baubegleitung (ÖBB)
geeignetes Stamm- und Astholz anteilig zur Herstellung
von Habitatstrukturen vor Ort verwendet werden. Hieraus
ergibt sich kein Anspruch auf zusätzliche Vergütung.
Beginn der Fällarbeiten ab 01.10.2026 bis spätestens
16.10. 2026 durchführen.

**05.0010 Baum fällen Alnus (Erle) StD 10-30cm**
Baum fällen, Alnus (Erle), als Einzelbaum,
Stammdurchmesser über 10 bis 30 cm, Schnittstelle
höchstens 15 cm über Gelände, Baumhöhe über 10 bis 15
m, Verladung Astwerk und gerodete Stoffe und
fachgerechter Entsorgung, Transportweg bis 30 km.
Menge: 4,000 St

**05.0020 Baum fällen Alnus (Erle) mehrstämmig 3x StD 10-30cm**
Baum fällen, Alnus (Erle), als mehrstämmiger
Einzelbaum, Stammdurchmesser 3x über 10 bis 30 cm,
Schnittstelle höchstens 15 cm über Gelände, Baumhöhe
über 10 bis 15 m, Verladung Astwerk und gerodete Stoffe
und fachgerechter Entsorgung, Transportweg bis 30 km.
Menge: 1,000 St

**05.0030 Baum fällen Alnus (Erle) mehrstämmig 4x StD 10-30cm**
Baum fällen, Alnus (Erle), als mehrstämmiger
Einzelbaum, Stammdurchmesser 4x über 10 bis 30 cm,
Schnittstelle höchstens 15 cm über Gelände, Baumhöhe
über 10 bis 15 m, Verladung Astwerk und gerodete Stoffe
und fachgerechter Entsorgung, Transportweg bis 30 km.
Menge: 1,000 St

**05.0040 Baum fällen Betula (Birke) StD 10-30cm**
Baum fällen, Betula (Birke), als Einzelbaum,
Stammdurchmesser über 10 bis 30 cm, Schnittstelle
höchstens 15 cm über Gelände, Baumhöhe über 10 bis 15
m, Verladung Astwerk und gerodete Stoffe und
fachgerechter Entsorgung, Transportweg bis 30 km.
Menge: 5,000 St

**05.0050 Baum fällen Fraxinus (Esche) StD 10-30cm**
Baum fällen, Fraxinus (Esche), als Einzelbaum,
Stammdurchmesser über 10 bis 30 cm, Schnittstelle
höchstens 15 cm über Gelände, Baumhöhe über 10 bis 15
m, Verladung Astwerk und gerodete Stoffe und
fachgerechter Entsorgung, Transportweg bis 30 km.
Menge: 2,000 St

**05.0060 Baum fällen Larix (Lärche) StD 10-30cm**
Baum fällen, Larix (Lärche), als Einzelbaum,
Stammdurchmesser über 10 bis 30 cm, Schnittstelle
höchstens 15 cm über Gelände, Baumhöhe über 10 bis 15
m, Verladung Astwerk und gerodete Stoffe und
fachgerechter Entsorgung, Transportweg bis 30 km.
Menge: 1,000 St

**05.0070 Baum fällen Picea abies (Fichte) StD 10-30cm**
Baum fällen, Picea abies (Fichte), als Einzelbaum,
Stammdurchmesser über 10 bis 30 cm, Schnittstelle
höchstens 15 cm über Gelände, Baumhöhe über 10 bis 15
m, Verladung Astwerk und gerodete Stoffe und
fachgerechter Entsorgung, Transportweg bis 30 km.
Menge: 2,000 St

**05.0080 Baum fällen Pinus sylvestris (Kiefer) StD 10-30cm**
Baum fällen, Pinus sylvestris (Kiefer), als Einzelbaum,
Stammdurchmesser über 10 bis 30 cm, Schnittstelle
höchstens 15 cm über Gelände, Baumhöhe über 10 bis 15
m, Verladung Astwerk und gerodete Stoffe und
fachgerechter Entsorgung, Transportweg bis 30 km.
Menge: 2,000 St

**05.0090 Baum fällen Populus (Pappel) StD 30-40cm**
Baum fällen, Populus (Pappel), als Einzelbaum,
Stammdurchmesser über 30 bis 40 cm, Schnittstelle
höchstens 15 cm über Gelände, Baumhöhe über 10 bis 15
m, Verladung Astwerk und gerodete Stoffe und
fachgerechter Entsorgung, Transportweg bis 30 km.
Menge: 3,000 St

**05.0100 Baum fällen Populus (Pappel) StD 40-50cm**
Baum fällen, Populus (Pappel), als Einzelbaum,
Stammdurchmesser über 40 bis 50 cm, Schnittstelle
höchstens 15 cm über Gelände, Baumhöhe über 10 bis 15
m, Verladung Astwerk und gerodete Stoffe und
fachgerechter Entsorgung, Transportweg bis 30 km.
Menge: 2,000 St

**05.0110 Baum fällen Populus (Pappel) mehrstämmig 2x StD 30-40cm**
Baum fällen, Populus (Pappel), als mehrstämmiger
Einzelbaum, Stammdurchmesser 2x über 30 bis 40 cm,
Schnittstelle höchstens 15 cm über Gelände, Baumhöhe
über 10 bis 15 m, Verladung Astwerk und gerodete Stoffe
und fachgerechter Entsorgung, Transportweg bis 30 km.
Menge: 1,000 St

**05.0120 Baum fällen Salix (Weide) mehrstämmig 3x StD 10-30cm**
Baum fällen, Salix (Weide), als mehrstämmiger
Einzelbaum, Stammdurchmesser 3x über 10 bis 30 cm,
Schnittstelle höchstens 15 cm über Gelände, Baumhöhe
über 10 bis 15 m, Verladung Astwerk und gerodete Stoffe
und fachgerechter Entsorgung, Transportweg bis 30 km.
Menge: 1,000 St

**05.0130 Baum fällen Salix (Weide) mehrstämmig 4x StD 10-30cm**
Baum fällen, Salix (Weide), als mehrstämmiger
Einzelbaum, Stammdurchmesser 4x über 10 bis 30 cm,
Schnittstelle höchstens 15 cm über Gelände, Baumhöhe
über 10 bis 15 m, Verladung Astwerk und gerodete Stoffe
und fachgerechter Entsorgung, Transportweg bis 30 km.
Menge: 1,000 St

**05.0140 Baum fällen Ulmus (Ulme) StD 10-30cm**
Baum fällen, Ulmus (Ulme), als Einzelbaum,
Stammdurchmesser über 10 bis 30 cm, Schnittstelle
höchstens 15 cm über Gelände, Baumhöhe über 10 bis 15
m, Verladung Astwerk und gerodete Stoffe und
fachgerechter Entsorgung, Transportweg bis 30 km.
Menge: 1,000 St

*Hinweis*
Vorbemerkung Wurzelstockrodung

Es sind nur die Wurzelstöcke zu entfernen, die im Zuge
der Baumaßnahme hinderlich sind.
Die Auswahl der zu rodenden Stöcke erfolgt vor Ort in
Abstimmung mit der Bauüberwachung (BÜ).
Nicht gerodete Stubben verbleiben im Gelände, da sie
keine Beeinträchtigung für die Nutzung darstellen und
aus bodenschonenden oder ökologischen Gründen nicht
entfernt werden.
Abweichend von der vollständigen Entsorgung können
geeignete Wurzelstöcke in Abstimmung mit der
ökologischen Baubegleitung (ÖBB) anteilig zur
Herstellung von Habitatstrukturen vor Ort verwendet
werden. Hieraus ergibt sich kein Anspruch auf
zusätzliche Vergütung.

**05.0150 Wurzelstock roden immergrüne Gehölze StD 10-30 cm**
Wurzelstock roden an bereits gefällten, immergrünen
Gehölzen, Rodungstiefe ca. 30-40 cm, Durchmesser der
Schnittfläche ca. 10-30 cm. Inkl. Verladung der
gerodeten Wurzelstöcke sowie fachgerechter Entsorgung,
Transportweg bis 30 km.
Menge: 5,000 St

**05.0160 Wurzelstock roden Alnus (Erle) StD 10-30cm**
Wurzelstock roden, Alnus (Erle), Rodungstiefe über 30
bis 40 cm, Durchmesser der Schnittfläche über 10 bis 30
cm, Verladung gerodete Stoffe und fachgerechter
Entsorgung, Transportweg bis 30 km.
Menge: 11,000 St

**05.0170 Wurzelstock roden Betula (Birke) StD 10-30cm**
Wurzelstock roden, Betula (Birke), Rodungstiefe über 30
bis 40 cm, Durchmesser der Schnittfläche über 10 bis 30
cm, Verladung gerodete Stoffe und fachgerechter
Entsorgung, Transportweg bis 30 km.
Menge: 5,000 St

**05.0180 Wurzelstock roden Fraxinus (Esche) StD 10-30cm**
Wurzelstock roden, Fraxinus (Esche), Rodungstiefe über
30 bis 40 cm, Durchmesser der Schnittfläche über 10 bis
30 cm, Verladung gerodete Stoffe und fachgerechter
Entsorgung, Transportweg bis 30 km.
Menge: 2,000 St

**05.0190 Wurzelstock roden Larix (Lärche) StD 10-30cm**
Wurzelstock roden, Larix (Lärche), Rodungstiefe über 30
bis 40 cm, Durchmesser der Schnittfläche über 10 bis 30
cm, Verladung gerodete Stoffe und fachgerechter
Entsorgung, Transportweg bis 30 km.
Menge: 1,000 St

**05.0200 Wurzelstock roden Picea abies (Fichte) StD 10-30cm**
Wurzelstock roden, Picea abies (Fichte), Rodungstiefe
über 30 bis 40 cm, Durchmesser der Schnittfläche über
10 bis 30 cm, Verladung gerodete Stoffe und
fachgerechter Entsorgung, Transportweg bis 30 km.
Menge: 2,000 St

**05.0210 Wurzelstock roden Pinus sylvestris (Kiefer) StD 10-30cm**
Wurzelstock roden, Pinus sylvestris (Kiefer),
Rodungstiefe über 30 bis 40 cm, Durchmesser der
Schnittfläche über 10 bis 30 cm, Verladung gerodete
Stoffe und fachgerechter Entsorgung, Transportweg bis
30 km.
Menge: 2,000 St

**05.0220 Wurzelstock roden Populus (Pappel) StD 30-40cm**
Wurzelstock roden, Populus (Pappel), Rodungstiefe über
30 bis 40 cm, Durchmesser der Schnittfläche über 30 bis
40 cm, Verladung gerodete Stoffe und fachgerechter
Entsorgung, Transportweg bis 30 km.
Menge: 7,000 St

**05.0230 Wurzelstock roden Populus (Pappel) StD 40-50cm**
Wurzelstock roden, Populus (Pappel), Rodungstiefe über
30 bis 40 cm, Durchmesser der Schnittfläche über 10 bis
30 cm, Verladung gerodete Stoffe und fachgerechter
Entsorgung, Transportweg bis 30 km.
Menge: 4,000 St

**05.0240 Wurzelstock roden Quercus (Eiche) StD 10-30cm**
Wurzelstock roden, Quercus (Eiche), Rodungstiefe über
30 bis 40 cm, Durchmesser der Schnittfläche über 10 bis
30 cm, Verladung gerodete Stoffe und fachgerechter
Entsorgung, Transportweg bis 30 km.
Menge: 2,000 St

**05.0250 Wurzelstock roden Salix (Weide) StD 10-30cm**
Wurzelstock roden, Salix (Weide), Rodungstiefe über 30
bis 40 cm, Durchmesser der Schnittfläche über 10 bis 30
cm, Verladung gerodete Stoffe und fachgerechter
Entsorgung, Transportweg bis 30 km.
Menge: 7,000 St

**05.0260 Wurzelstock roden Ulmus (Ulme) StD 10-30cm**
Wurzelstock roden, Ulmus (Ulme), Rodungstiefe über 30
bis 40 cm, Durchmesser der Schnittfläche über 10 bis 30
cm, Verladung gerodete Stoffe und fachgerechter
Entsorgung, Transportweg bis 30 km.
Menge: 1,000 St

**05.0270 Lichtraumprofilschnitt Acer (Ahorn) StD 10-30cm**
Lichtraumprofilschnitt, gemäß ZTV-Baumpflege, zur
Fahrbahn ausgerichtet, geforderte Höhe des
Kronenansatzes 2,5 m, Einkürzung zu entfernender
Fein-/Schwachäste bis 100 cm, Gesamthöhe des Baumes
über 10 bis 15 m, einstämmig, Stammdurchmesser über 10
bis 30 cm, mittlerer Kronendurchmesser über 10 bis 15
m, Acer (Ahorn),Verladung gerodete Stoffe und
fachgerechter Entsorgung, Transportweg bis 30 km.
Menge: 1,000 St

**05.0280 Lichtraumprofilschnitt Konfiferenhecke**
Lichtraumprofilschnitt, gemäß ZTV-Baumpflege, zur
Fahrbahn ausgerichtet, geforderte Höhe des
Kronenansatzes 2,5 m, Einkürzung zu entfernender
Fein-/Schwachäste bis 100 cm, Gesamthöhe des Baumes
über 10 bis 15 m, einstämmig, Stammdurchmesser über 10
bis 30 cm, mittlerer Kronendurchmesser über 10 bis 15
m, Acer (Ahorn),Verladung gerodete Stoffe und
fachgerechter Entsorgung, Transportweg bis 30 km.
Menge: 1,000 St

**05.0290 Lichtraumprofilschnitt Fraxinus (Esche) StD 10-30cm**
Lichtraumprofilschnitt, gemäß ZTV-Baumpflege, zur
Fahrbahn ausgerichtet, geforderte Höhe des
Kronenansatzes 2,5 m, Einkürzung zu entfernender
Fein-/Schwachäste bis 100 cm, Gesamthöhe des Baumes
über 10 bis 15 m, mehrstämmig, Stammdurchmesser über 10
bis 30 cm, mittlerer Kronendurchmesser über 10 bis 15
m, Fraxinus (Esche),Verladung gerodete Stoffe und
fachgerechter Entsorgung, Transportweg bis 30 km.
Menge: 2,000 St

**05.0300 Lichtraumprofilschnitt Robinia pseudoacacia (Robinie) StD 10-30cm**
Lichtraumprofil- und Pflegeschnitt an immergrünen
Nadelgehölzen (baumartig, mehrstämmig), gemäß
ZTV-Baumpflege, zur angrenzenden Verkehrsfläche
ausgerichtet. Entfernung von Fein- und Schwachästen
sowie Rückschnitt überhängender Kronenteile. Gesamthöhe
der Gehölze ca. 6,0-8,0 m. Durchführung als schonender
Pflegeschnitt, inkl. Verladung des Schnittguts,
Abtransport und fachgerechter Entsorgung, Transportweg
bis 30 km.
Menge: 2,000 St

**05.0310 Lichtraumprofilschnitt Salix (Weide) StD 10-30cm**
Lichtraumprofilschnitt, gemäß ZTV-Baumpflege, zur
Fahrbahn ausgerichtet, geforderte Höhe des
Kronenansatzes 2,5 m, Einkürzung zu entfernender
Fein-/Schwachäste bis 100 cm, Gesamthöhe des Baumes
über 10 bis 15 m, mehrstämmig, Stammdurchmesser über 10
bis 30 cm, mittlerer Kronendurchmesser über 10 bis 15
m, Salix (Weide),Verladung gerodete Stoffe und
fachgerechter Entsorgung, Transportweg bis 30 km.
Menge: 4,000 St

**05.0320 Lichtraumprofilschnitt Malus (Apfel) StD 10-30cm**
Lichtraumprofilschnitt, gemäß ZTV-Baumpflege, zur
Fahrbahn ausgerichtet, geforderte Höhe des
Kronenansatzes 2,5 m, Einkürzung zu entfernender
Fein-/Schwachäste bis 100 cm, Gesamthöhe des Baumes
über 6 bis 10 m, einstämmig, Stammdurchmesser über 10
bis 30 cm, mittlerer Kronendurchmesser über 10 bis 15
m, Malus (Apfel),Verladung gerodete Stoffe und
fachgerechter Entsorgung, Transportweg bis 30 km.
Menge: 2,000 St

### 06 Vermeidungs- und Schutzmaßnahmen

**06.0010 Amphibien-/ Reptilienschutzzaun aufbauen, vorhalten und an AG übergeben**
Amphibien-/Reptilienschutzzaun gem. MaM-S (Merkblatt
zum Amphibienschutz an Straßen) aus Folie, Dicke mind.
1 mm, Gesamthöhe Folie 90 cm, einschl. Haltestäbe,
Stabbefestigungen, Erdnägel etc. liefern und vor Beginn
der Wanderungszeiten von Amphibien (d. h. spätestens
bis zum 28.2.) aufbauen, Einbindetiefe in den Boden 20
cm, Zaunhöhe 70 cm, Abstand der Stäbe 1,5 m,
einschließlich eines temporären Durchlasses im Bereich
der Zufahrt mit einer Länge von ca. 7,0 m ohne
Bodeneinbindung, Zauntrasse ca. 1,00 m breit bodennah
mit Balkenmäher mähen, Schnittgut aufnehmen, auf
Fahrzeug des AN laden, transportieren und fachgerecht
entsorgen, Zaun für die gesamte Bauzeit vorhalten und
an  den AG / AN Los 3 übergeben.

Während der Standzeit ist der Zaun regelmäßig zu
kontrollieren, Lage gemäß Maßnahmenplan, Ausführung
gemäß Zeichnung.
Menge: 600,000 m

**06.0020 Schleuseneinrichtungen (Ausstiegshilfen) herstellen, vorhalten und räumen**
Schleuseneinrichtungen (Ausstiegshilfen) für Amphibien
und Reptilien entlang des
Amphibien-/Reptilienschutzzauns, zaunbegleitend in
Abständen von ca. 15-20 m, bestehend aus bodengleich
angeordneten Kunststoffbehältern (z. B. Eimern) mit
runder Öffnung in der Behälterwand, in die jeweils ein
schräg angeordnetes, geriffeltes Kunststoffrohr (z. B.
Drainagerohr) eingesetzt wird, so ausgebildet, dass ein
selbstständiges Verlassen der Tiere aus dem Baufeld
ermöglicht und ein Wiedereintritt ausgeschlossen wird,
für die gesamte Bauzeit vorhalten, regelmäßig
kontrollieren, nach Beendigung der Baumaßnahme
fachgerecht zurückbauen und entsorgen, Lage und Anzahl
gemäß Maßnahmenplan; abschließende Festlegung vor Ort
durch die ökologische Baubegleitung (ÖBB).
Abb.: Schematische Darstellung einer
Schleuseneinrichtung (Ausstiegshilfe) für Amphibien und
Reptilien entlang des Amphibien-/Reptilienschutzzauns.
an den AN Los 3 übergeben
Menge: 30,000 St

**06.0030 Absetzung um Umsetzten von Reptilien (Inselbereich)**
Abfangen von Reptilien (insbesondere Zauneidechse) im
Bereich des festgelegten Baufeldes auf der Insel,
fachgerechtes Absuchen der Baufläche und Kontrolle
vorhandener Versteckstrukturen (z.B. Totholz, Steine,
Vegetationsbereiche), schonendes Fangen der
vorgefundenen Individuen, Umsetzen der Tiere über den
entlang der Baufeldgrenze errichteten
Reptilienschutzzaun in angrenzende, nicht vom Eingriff
betroffene Bereiche der Insel, bei Bedarf kleinflächige
Herstellung sandiger Offenstellen im angrenzenden
Inselbereich zur temporären Verbesserung der
Habitatbedingungen, einschließlich Lieferung und Einbau
geeigneten Materials, Durchführung der Maßnahme während
der Aktivitätszeiten (witterungsabhängig, in der Regel
April bis September) bis zum Ausbleiben weiterer Funde,
Dokumentation der Maßnahme und Übergabe an die
ökologische Baubegleitung (ÖBB), sämtliche zur
Leistungserbringung erforderlichen Aufwendungen (z. B.
mehrmalige An- und Abfahrten, Transportbehälter,
Hilfsmittel, Reptilienbretter oder sonstige Fang- und
Sicherungsmittel) sind einzukalkulieren und werden
nicht gesondert vergütet.
Abrechnung je tatsächlich angefallenem Einsatztag.
Menge: 3,000 St

**06.0040 Stammschutz Ummantelung mit Bohlen und Polsterung StU bis 1m**
Stammschutz durch umlaufenden Bohlenmantel aus 40 mm
starken Holzbohlen inkl. Polsterung gegen den Baum,
Stammumfang in 1 m Höhe gemessen über 0,5 bis 1,0 m,
Abstand vom Stamm mind. 10 cm, Höhe mind. 2,0 m,
herstellen, für die Dauer der Bauarbeiten vorhalten und
an den AN Los 3 übergeben.
Menge: 18,000 St

**06.0050 Stammschutz Ummantelung mit Bohlen und Polsterung StU 1,5-2m**
Stammschutz durch umlaufenden Bohlenmantel aus 40 mm
starken Holzbohlen inkl. Polsterung gegen den Baum,
Stammumfang in 1 m Höhe gemessen über 1,50 bis 2,00 m,
Abstand vom Stamm mind. 10 cm, Höhe mind. 2,0 m,
herstellen, für die Dauer der Bauarbeiten vorhalten und
an den AN Los 3 übergeben.
Menge: 2,000 St

### 07 Stundenlohnarbeiten

**07.0010 Verrechnungssatz fuer Arbeitskraft BFA (V)**
StL-Nr. 19023010106
Stundenlohnarbeiten durch Arbeitskraefte auf Anordnung
des AG ausfuehren.
Der Verrechnungssatz fuer die jeweilige Arbeitskraft
umfasst saemtliche Aufwendungen, insbesondere den tatsaechlichen Lohn einschl. vermoegenswirksamer Leistungen mit den Zuschlaegen fuer Gemeinkosten (Sozialkassenbeitraege, Winterbauumlage und dgl.) sowie Lohn-
und Gehaltsnebenkosten und Zuschlaege fuer Ueberstunden.
Zuschlaege fuer Nacht-, Sonntags- und Feiertagsarbeit werden nach tariflichen Festlegungen gesondert
verguetet.
Baufacharbeiter (Berufsgruppe V).
Menge: 10,000 h

**07.0020 Verrechnungssatz fuer Arbeitskraft BVA (II)**
StL-Nr. 19023010103
Stundenlohnarbeiten durch Arbeitskraefte auf Anordnung
des AG ausfuehren.
Der Verrechnungssatz fuer die jeweilige Arbeitskraft
umfasst saemtliche Aufwendungen, insbesondere den tatsaechlichen Lohn einschl. vermoegenswirksamer Leistungen mit den Zuschlaegen fuer Gemeinkosten (Sozialkassenbeitraege, Winterbauumlage und dgl.) sowie Lohn-
und Gehaltsnebenkosten und Zuschlaege fuer Ueberstunden.
Zuschlaege fuer Nacht-, Sonntags- und Feiertagsarbeit werden nach tariflichen Festlegungen gesondert
verguetet.
Bauvorarbeiter oder dgl. (Berufsgruppe II).
Menge: 10,000 h

**07.0030 Einsatz Arbeiter/ Landschaftsgärtners**
Einsatz eines Arbeiters/ Landschaftsgärtners
unter Anweisung der ökologischen Baubegleitung und
eines Biologen
Stundenlohnarbeiten durch Arbeitskräfte auf Anordnung
des AG ausführen. Der Verrechnungssatz für die
jeweilige Arbeitskraft umfasst sämtliche Aufwendungen,
insbesondere den tatsächlichen Lohn einschl.
vermögenswirksamer Leistungen mit den Zuschlägen für
Gemeinkosten (Sozialkassenbeiträge und dgl.) sowie
Lohn- und Gehaltsnebenkosten und Zuschläge für
Überstunden.
Zuschläge für Nacht-, Sonntags- und Feiertagsarbeit
werden nach tariflichen Festlegungen gesondert
vergütet.
Sämtliche Aufwendungen (wie beispielsweise mehrmalige
An- und Abfahrten zur Baustelle etc.) sind
einzukalkulieren. Eine gesonderte Vergütung erfolgt
nicht.
Menge: 10,000 h

**07.0040 Belastungsfahrzeug bereitstellen**
StL-Nr. 119101707
Belastungsfahrzeug als Gegengewicht (z.B. ausreichend
beladener Lkw) für Plattendruckversuch bei Kontrollprüfungen bereitstellen.
Menge: 3,000 h

**07.0050 Verrechnungssatz fuer Baugeraet Vibrationswalze nach BAV**
Stundenlohnarbeiten durch Baugeraete auf Anordnung
des AG ausfuehren.
Der Verrechnungssatz fuer das jeweilige Geraet umfasst saemtliche Aufwendungen fuer den Einsatz,
insbesondere Geraetevorhalte- und Betriebsstoffkosten sowie saemtliche Zuschlaege einschliesslich der Kosten fuer das Bedienungspersonal.
Der Verrechnungssatz gilt fuer das zum Zeitpunkt
des Abrufes einsatzbereit auf der Baustelle befindliche Baugeraet.
Verguetet werden die angefangenen Stunden zwischen
Einsatzbeginn und -ende, jedoch ohne Reparatur-
und Wartungszeiten
Vibrationswalze, selbstfahrend.
Angaben im Bieterangaben-Verzeichnis über:

...............................................
Gerätehersteller

...............................................
Geraetetyp

...............................................
Gerätekenngrösse
Menge: 1,000 h

**07.0060 Verrechnungssatz fuer Baugeraet Flaechenruettler nach BAV**
Stundenlohnarbeiten durch Baugeraete auf Anordnung
des AG ausfuehren.
Der Verrechnungssatz fuer das jeweilige Geraet umfasst saemtliche Aufwendungen fuer den Einsatz,
insbesondere Geraetevorhalte- und Betriebsstoffkosten sowie saemtliche Zuschlaege einschliesslich der Kosten fuer das Bedienungspersonal.
Der Verrechnungssatz gilt fuer das zum Zeitpunkt
des Abrufes einsatzbereit auf der Baustelle befindliche Baugeraet.
Verguetet werden die angefangenen Stunden zwischen
Einsatzbeginn und -ende, jedoch ohne Reparatur-
und Wartungszeiten
Flaechenruettler.
Angaben im Bieterangaben-Verzeichnis über:

...............................................
Gerätehersteller

...............................................
Geraetetyp

...............................................
Gerätekenngrösse
Menge: 1,000 h

**07.0070 Verrechnungssatz fuer Baugeraet Raupenbagger 30t nach BAV**
Stundenlohnarbeiten durch Baugeraete auf Anordnung
des AG ausfuehren.
Der Verrechnungssatz fuer das jeweilige Geraet umfasst saemtliche Aufwendungen fuer den Einsatz,
insbesondere Geraetevorhalte- und Betriebsstoffkosten sowie saemtliche Zuschlaege einschliesslich der Kosten fuer das Bedienungspersonal.
Der Verrechnungssatz gilt fuer das zum Zeitpunkt
des Abrufes einsatzbereit auf der Baustelle befindliche Baugeraet.
Verguetet werden die angefangenen Stunden zwischen
Einsatzbeginn und -ende, jedoch ohne Reparatur-
und Wartungszeiten
Raupenbagger Gerätegewicht 30t.
Angaben im Bieterangaben-Verzeichnis über:

...............................................
Gerätehersteller

...............................................
Geraetetyp

...............................................
Gerätekenngrösse
Menge: 1,000 h

**07.0080 Verrechnungssatz fuer LKW Allr.LKW-Kipper nach BAV**
Stundenlohnarbeiten durch Lastkraftwagen auf An-
ordnung des AG ausfuehren.
Der Verrechnungssatz fuer den jeweiligen LKW umfasst saemtliche Aufwendungen fuer den Einsatz,
insbesondere Geraetevorhalte- und Betriebsstoffkosten sowie saemtliche Zuschlaege einschliesslich der Kosten fuer den Fahrer.
Der Verrechnungssatz gilt fuer das zum Zeitpunkt
des Abrufes einsatzbereit auf der Baustelle befindliche Fahrzeug.
Verguetet werden die angefangenen Stunden zwischen
Einsatzbeginn und -ende, jedoch ohne Reparatur-
und Wartungszeiten.
LKW-Kipper (22 t Nutzlast) mit Allradantrieb.
Angaben im Bieterangaben-Verzeichnis über:

...............................................
Geraetetyp

...............................................
Nutzlast

...............................................
Motorleistung
Menge: 1,000 h

**07.0090 Verrechnungssatz fuer LKW Kleintransporter nach BAV**
Stundenlohnarbeiten durch Lastkraftwagen auf An-
ordnung des AG ausfuehren.
Der Verrechnungssatz fuer den jeweiligen LKW umfasst saemtliche Aufwendungen fuer den Einsatz,
insbesondere Geraetevorhalte- und Betriebsstoffkosten sowie saemtliche Zuschlaege einschliesslich der Kosten fuer den Fahrer.
Der Verrechnungssatz gilt fuer das zum Zeitpunkt
des Abrufes einsatzbereit auf der Baustelle befindliche Fahrzeug.
Verguetet werden die angefangenen Stunden zwischen
Einsatzbeginn und -ende, jedoch ohne Reparatur-
und Wartungszeiten.
Kleintransporter.
Angaben im Bieterangaben-Verzeichnis über:

...............................................
Geraetetyp

...............................................
Nutzlast

...............................................
Motorleistung
Menge: 1,000 h

USt %: 19,00
